# Grundhafter Ausbau Winterfeldtstraße in Prenzlau
Angebotsaufforderung (GAEB DA XML 3.1, DA83)
Projekt: 25005
Währung: EUR
Nebenangebote zugelassen: ja
Ausführungsbeginn: 15.01.2026
Auftraggeber: ZWAR, Zweckverband Wasserversorgung und, Abwasserbehandlung Insel Rügen, Putbuser Chaussee 01, 18528 Begen auf Rügen, Ansprechpartner ee; Vergabenummer: PZ_FW_WS_1.BA
Erstellt mit: GXML Toolbox V3.3 R20230829, iTWO_64 V25.0.364, 23.02.2026

## Aufgabenstellung, Baubeschreibung
Aufgabenstellung, Baubeschreibung (Elektro / LWL)
Die Winterfeldtstraße wird im Zusammenhang mit dem verkehrstechnischem Ausbau auch elektroversor- gungs- und telekomunikationsseitig erneuert / erschlossen / ergänzt.
Bauraum ist beengt erschütterungsarme Verdichtungsgeräte müssen eingesetzt werden.

Im geplanten Baubereich verlaufen zahlreiche MS- und NS-Kabel,  beidseitig im Gehweg der Straße. Diese Kabel sind in ihrer Lage zu schützen.

Elektroversorgung
Einbau von gelieferten Halbschalenschutzsystemen im Bereich der Zufahrten.

Lichtwellenleiter (LWL)
Beidseitg der Winterfeldstraße werden durch die Stadtwerke Prenzlau neue Leerrohrverbände verlegt.

Das Verlegen dieser Leerrohrverbände obliegt dem Leitungsträger (Stadtwerke Prenzlau), eine entsprechende Koordinierung ist einzukalkulieren.

Alle Erdarbeiten sind durch den Auftragnehmer auszuführen.

## GEW 09: Elektroversorgung / LWL 1.BA
Datum: 23.02.2026

### Bereich 1 Elektro - Kabel

#### Abschnitt 1.1 Mineralbodenarbeiten

*Hinweis: Hinweis*
Die ausgeschriebenen Leistungen der Mineralbodenarbeiten be- inhalten einen prozentualen Anteil Handschachtung von 100%.

**1.1.10 Kabelgraben ausheben / verfüllen, T bis 0.30 m**
Kabelgraben für Elektroversorgungskabel einschl. erforderlicher Muffenlöcher profilgerecht ausheben, verfüllen und verdichten, einschließlich wiederherstellen der vorh. Oberfläche.
Oberfläche aus Oberboden / ungebundene Befestigung, ver- drängter Boden wird Eigentum des AN und ist zu beseitigen,
Behinderung durch vorh. Leitungen und Wurzeln sind mit einzu- rechenen.
Lagenweise fachgerechte Verdichtung.
Aushubtiefe:  bis 0.30 m
Sohlenbreite:  bis 0.30 m
Sandbett :  0.20 m
Bodenverdrängung:  > 20 - 30%

Aushuberdstoff wird zum Verfüllen nicht verwendet.

Boden profilgerecht abtragen, laden, fördern zur Lagerfläche transportieren und zur Wiederverwendung in Haufwerken (bis 500 m³) abladen und lagern.
max. Transportentfernung 500m,
Anlegen von Haufwerken gemäß Haufwerkszuordnung (siehe Gewerk 02) mit je 500 m³ Volumen zur Deklarationsanalytik.

mit Trassenmarkierung 40 cm über Schutzrohr / Kabel, ein- schließlich Sandbett, zweilagig, Dicke 2 x 10 cm,
Handschachtung,

Die Grabentiefe wird gerechnet ab OF-Gelände oder Straße, ggf. unter Abzug des Oberbodens, bzw. ab OF des Planums.
Abgerechnet wird nach der Länge der Leitungsgräben, gemes- sen in der Achse der Leitung, Klassen 3 bis 5.
Verbau, soweit erforderlich, sowie Wasserhaltung bis zu einer Pumpenleistung von 10 m³ Fördermenge mal 5 m Förderhöhe je Stunde und Haltung werden nicht gesondert berechnet.
Aushub, soweit zum Verfüllen geeignet, zur Wiederverwendung seitlich lagern, nach Verlegen der Leitung in Graben einbauen und verdichten.
Fehlenden Zufüllboden einbauen wird gesondert berechnet. Zum Zufüllen nicht verwendeter Aushub von der Baustelle ent- fernen und einer Wiederverwertung nach Wahl des AN zuführen bzw. bei Nichteignung vorschriftsmäßig entsorgen.
Nach dem Verlegen des Kabels ist der Boden unter gleich- zeitiger Entfernung des Verbaues in Lagen von 30 cm zu verfül- len und gut zu verdichten. Ab 50 cm über Rohrscheitel ist die Verdichtung mit maschinellem Gerät durchzuführen.
Menge: 50,000 m

**1.1.20 Hindernisse im Boden aufnehmen**
Hindernisse im Boden aufnehmen. Das Abbruchmaterial wird Eigentum des AN, ist von der Baustelle zu entfernen und einer Wiederverwertung nach Wahl des AN zuzuführen bzw. bei Nichteignung vorschriftsmäßig zu entsorgen.

Arten der Hindernisse
Mauerwerk / Beton / Fundamentreste /
Größere Findlinge DU 10 - 60 cm bis 0.5 m³ Rauminhalt
Menge: 1,000 m³

**1.1.30 Kabel absanden**
Erdkabel steinfrei mit 20 cm Überdeckung mit den DIN-Vor- schriften entsprechendem Material (Sand 0/2) absanden.
Menge: 50,000 m

**1.1.40 Füllsand F 1 liefern / einbauen**
Füllsand F1 liefern, profilgerecht einbauen und verdichten.

Material:  Kies - Sand - Gemisch
  (verdichtungsfähig / frostsicher)

Verdichtung:  gem. ZTVE Pkt. 9.5

Einbauhöhe:  bis 1.00 m (ggf. in mehreren Lagen)
  bis OK Planum FB / NA

Bereich:  Leitungstrasse / Kabelgraben

Die erforderliche Verdichtung Ev2 mind. 45 MPa ist mit Last- plattendruckversuch (dynamisch) auf der OK nachzuweisen.

Abgerechnet wird nach Auftragsprofilen.
Menge: 10,000 m³

**1.1.50 Zusätzliche Verdichtung**
Zulageposition - als Handverdichtung im Bereich der Kabeltras- se bei Verfüllung des Rohrgrabens der Elektroversorgungs- kabel.
Menge: 50,000 m

#### Abschnitt 1.2 Elektroarbeiten

**1.2.10 Versorgungsleitung sichern - 0.4 kV - Kabel**
Freilegen und Sichern von kreuzenden bzw. parallel zum Ar- beitsbereich verlaufenden Versorgungsleitungen für den Einbau von Schutzrohr (Halbschalensystem) in der Weise, dass ein störungsfreier Betrieb der Versorgungssysteme gewährleistet ist.

In diese Pos. ist einzurechnen:
1.)  Das Freilegen und sichern durch Aufhängen, Abfangen oder Einbau einer Unterlage.
2.)  Das Verlegen in die ursprüngliche Lagen, einschl. Lieferung und Einbau von Bettungssand, Trassenband.

Die Erdarbeiten sind soweit erforderlich von Hand durchzufüh- ren.

Es sind folgende Versorgungsleitungen zu sichern:
Elektro - Kabel (Stadtwerke) im Bereich der Zufahrten
Menge: 80,000 m

**1.2.20 geliefertes Schutzrohr als Halbschale einbauen**
Geliefertes Schutzrohr komplett aus 2 Halbschalen, aus PVC-U, bestehend aus Ober- und Unterteil, mit Doppeldichtung, mit durchgehendem Schnappverschluss, dicht gegen Gas und Wasser bis 0.5 bar einbauen,
Menge: 80,000 m

### Bereich 2 LWL

#### Abschnitt 2.1 Mineralbodenarbeiten

*Hinweis: Hinweis*
Die ausgeschriebenen Leistungen der Mineralbodenarbeiten be- inhalten einen prozentualen Anteil Handschachtung von 100%.

**2.1.10 Kabelgraben ausheben / verfüllen, T bis 0.30 m**
Kabelgraben für LWL-Versorgungskabel einschl. erforderlicher Muffenlöcher profilgerecht ausheben, verfüllen und verdichten, einschließlich wiederherstellen der vorh. Oberfläche.
Oberfläche aus Oberboden / ungebundene Befestigung, ver- drängter Boden wird Eigentum des AN und ist zu beseitigen,
Behinderung durch vorh. Leitungen und Wurzeln sind mit einzu- rechenen.
Lagenweise fachgerechte Verdichtung.
Aushubtiefe:  bis 0.30 m
Sohlenbreite:  bis 0.30 m
Sandbett :  0.20 m
Bodenverdrängung:  > 20 - 30%
Aushuberdstoff wird zum Verfüllen nicht verwendet.

Boden profilgerecht abtragen, laden, fördern zur Lagerfläche transportieren und zur Wiederverwendung in Haufwerken (bis 500 m³) abladen und lagern.
max. Transportentfernung 500m,
Anlegen von Haufwerken gemäß Haufwerkszuordnung (siehe Gewerk 02) mit je 500 m³ Volumen zur Deklarationsanalytik.

mit Trassenmarkierung 40 cm über Schutzrohr / Kabel, ein- schließlich Sandbett, zweilagig, Dicke 2 x 10 cm,
Handschachtung,

Die Grabentiefe wird gerechnet ab OF-Gelände oder Straße, ggf. unter Abzug des Oberbodens, bzw. ab OF des Planums.
Abgerechnet wird nach der Länge der Leitungsgräben, gemes- sen in der Achse der Leitung, Klassen 3 bis 5.
Verbau, soweit erforderlich, sowie Wasserhaltung bis zu einer Pumpenleistung von 10 m³ Fördermenge mal 5 m Förderhöhe je Stunde und Haltung werden nicht gesondert berechnet.
Aushub, soweit zum Verfüllen geeignet, zur Wiederverwendung seitlich lagern, nach Verlegen der Leitung in Graben einbauen und verdichten.
Fehlenden Zufüllboden einbauen wird gesondert berechnet. Zum Zufüllen nicht verwendeter Aushub von der Baustelle ent- fernen und einer Wiederverwertung nach Wahl des AN zuführen bzw. bei Nichteignung vorschriftsmäßig entsorgen.
Nach dem Verlegen des Kabels ist der Boden unter gleich- zeitiger Entfernung des Verbaues in Lagen von 30 cm zu verfül- len und gut zu verdichten. Ab 50 cm über Rohrscheitel ist die Verdichtung mit maschinellem Gerät durchzuführen.
Menge: 400,000 m

**2.1.20 Hindernisse im Boden aufnehmen**
Hindernisse im Boden aufnehmen. Das Abbruchmaterial wird Eigentum des AN, ist von der Baustelle zu entfernen und einer Wiederverwertung nach Wahl des AN zuzuführen bzw. bei Nichteignung vorschriftsmäßig zu entsorgen.

Arten der Hindernisse
Mauerwerk / Beton / Fundamentreste /
Größere Findlinge DU 10 - 60 cm bis 0.5 m³ Rauminhalt
Menge: 5,000 m³

**2.1.30 Kabel absanden**
Erdkabel steinfrei mit 20 cm Überdeckung mit den DIN-Vor- schriften entsprechendem Material (Sand 0/2) absanden.
Menge: 400,000 m

**2.1.40 Füllsand F 1 liefern / einbauen**
Füllsand F1 liefern, profilgerecht einbauen und verdichten.

Material:  Kies - Sand - Gemisch
  (verdichtungsfähig / frostsicher)

Verdichtung:  gem. ZTVE Pkt. 9.5

Einbauhöhe:  bis 1.00 m (ggf. in mehreren Lagen)
  bis OK Planum FB / NA

Bereich:  Leitungstrasse / Kabelgraben

Die erforderliche Verdichtung Ev2 mind. 45 MPa ist mit Last- plattendruckversuch (dynamisch) auf der OK nachzuweisen.

Abgerechnet wird nach Auftragsprofilen.
Menge: 75,000 m³

**2.1.50 Zusätzliche Verdichtung**
Zulageposition - als Handverdichtung im Bereich der Kabel- trasse bei Verfüllung des Rohrgrabens der LWL-Leerrohr- verband.
Menge: 400,000 m

#### Abschnitt 2.2 Prüfungen / Dokumentation

**2.2.10 Absteckung**
*** Pauschalposition
Lagebezug  ETRS 89
  Höhenbezugssystem DHHN 2016

Erstabsteckung der Kabeltrassen entsprechend der Lage- und Höhenangaben durch ein zugelassenes Vermessungsbüro, einschließlich aller erforderlichen Nebenarbeiten.

Herstellen und Sicherung der gesamten Absteckungs- und Vermessungsarbeiten für sämtliche auszuführende Baumaß- nahmen, sowie das Übertragen und Sichern eines Höhenfest- punktes innerhalb des Baugeländes durch ein zugelassenes Vermessungsbüro.

Die Absteckung hat durch ein Vermessungsbüro zu erfolgen. Leistungsumfang wird nur einmal vergütet, obwohl Leistung gemäß  Bauablauf des AN mehrfach notwendig werden kann.
Menge: 1,000 psch

**2.2.20 Mitwirkungshandlung - Vermessungsbüro**
*** Pauschalposition
Mitwirkungshandlungen gegenüber dem Vermessungsbüro für die Bestandseinmessung - Elektro-Leitung / LWL

-  Übergabe von Planunterlagen (Lageplan)
-  Aufforderung zur Einmessung und Einweisung
-  Übergabe von Einbauskizzen-Leerrohre und Protokollen
-  Bereitstellung von Hilfskräften für das Betreten von Bauwer- ken
-  Bestätigung der bautechnischen Darstellung.
Menge: 1,000 psch

**2.2.30 Bestandsvermessung / Bestandspläne**
*** Pauschalposition
Die Bestandsvermessung ist nach Abschluß der Baumaßnahme durch ein Vermessungsbüro durchzuführen.

Herstellung und Übergabe der Bestandsvermessung nach Leist- ungsvorgaben der Stadtwerke Prenzlau (Vermessungsvor- schrift, siehe  Anlage 04)

Lagebezugssystem:  ETRS 89 UTM 33-6
Höhenbezugssystem:  DHHN 2016

Vor Erstellung der Bestandsvermessung sind die angege- benen Daten mit den Vorgaben des AG nochmalig abzuglei-chen!

Die Bestandsunterlagen sind an die Bauleitung des AG spätes- tens eine Woche vor der Bauabnahme vorzulegen!

Die bestätigte Bestandsvermessung ist Basis / Grundlage für eine Gesamtabnahme der Bauleistung.

Anmerkung: Es sind sämtliche Kabel / Verbände in Dimmension und Höhe aufzumessen!
Menge: 1,000 psch

**2.2.40 Zusätzliche Abrechnungsbedingung**
*** Pauschalposition
Dokumentation von Abrechnungsleistungen, welche durch die Bestandsvermessung nicht erfasst werden.

Als Fotodokumentation mit Datumsangabe und Angaben zur Abrechnungsgröße (Länge, Breite, Tiefe usw.) mit Darstellung üblichen Messinstrumenten (Zollstock, Messlatte oder dgl.).

Die Übergabe hat auf USB-Speichermedium und in Papierform (2fach) zu erfolgen.
Menge: 1,000 psch

**2.2.50 Nachweise der Kabelgrabenverdichtung**
Gem. DIN 18300 und DIN EN 1610 sind die Kabelgräben zu verfüllen und zu verdichten.
Proctorversuch nach DIN 18127 durchführen einschl. Bereitstel- lung sämtlicher Geräte, Auswertung und Darstellung der Meßer- gebnisse. (Nachweis Verdichtungsgrad) Der Proctornachweis ist durch ein zugelassenes Erdstofflabor / Baugrundbüro zu erbrin- gen.

Vergütet werden nur Versuche, die eine ausreichende Ver- dichtung ausweisen, 97% Proctordichte.

Leistung gilt für geplante Kabelgräben LWL.
Menge: 6,000 Stck

#### Abschnitt 2.3 Örtliche Anlagen / Besonderheiten

**2.3.10 Untertunnelung herstellen**
Untertunnelung von Einfriedigungsmauern / Stützwänden / Lei- tungen und dergleichen mehr für Elektrokabel mit entsprechen- der Abfangung bis 2.00 m Tiefe herstellen, einschl. Aushub der Start- und Zielbaugrube.
Der Zwischenraum ist anschließend zu verschlämmen.

Die Untertunnelungen sind durch Fotos und Aufmaß zu do- kumentieren und einzumessen.
Ausführung nach Anweisung der Bauleitung.
Menge: 4,000 Stck
